# Dachsanierung
Angebotsaufforderung (GAEB 90, DA83)
Währung: EUR
Auftraggeber: Immeo Wohnen Service GmbH

## Dachsanierung / Föttinger Zeile 37
Datum: 23.04.25

*Hinweis*
BAUVORHABEN :  Föttingerzeile 37
  12277
Berlin Marienfelde
GEWERK  :  DACHDECKERARBEITEN

FLACHDACH

Beschreibung des Vorhabens:
Es soll das Flachdach in der Föttinger Zeile 37 saniert
werden.

Der jetzige Aufbau wie folgt:

Dampfsperre
120 mm Dämmung EPS
FPO / Kunststoffbahn 2,5 mm
Schüttung 16-32 mm

Allgemeine Hinweise:
Die Sanierung erfolgt im bewohnten Zustand.
Bei der Durchführung der Arbeiten ist auf Sauberkeit
und Ordnung besonderen Augenmerk zu legen. Der
Auftragnehmer ist für die Bausicherung verantwortlich.

Ausführungszeitraum:  02.06.2015 - 02.08.2015
Beginn der Maßnahmen:  02.06.2015

BAUSTELLENSITUATION:

Alle örtlichen Gegebenheiten sind vor Angebotsabgabe zu
besichtigen.

Grundsätzlich sind die Bauarbeiten so wenig wie möglich
beeinträchtigend durchzuführen.

Material- und Gerätetransport und die Aufstellflächen
für Baustelleneinrichtung sind einzukalkulieren.

Chemietoilette, Baustrom sowie Bauwasseranschluss sind
in Absprache mit dem Hausmeister und der Bauleitung zu
organisieren.

Baustellen sind nach Beendigung der Baumaßnahmen sauber
zu hinterlassen.

*Hinweis*
A) ALLGEMEINE VERTRAGSBEDINGUNGEN
====================================

A1) ALLGEMEINES

Dem Leistungsverzeichnis liegen die "Zusätzlichen
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für in diesem Leistungsverzeichnis ausgeführte
Leistungen gelten, ergänzend zu den jeweiligen
Leistungspositionen bei evtl. Widersprüchen in
nachfolgend genannter Reihenfolge, folgende
Bedingungen:

Diese ""Allgemeinen Vertragsbedingungen"" (A),
Die sich anschließenden ""Allgemeinen technischen
Vertragsbedingungen"" (B),
Die sich anschließenden ""Zusätzlichen technischen
Vertragsbedingungen"" (C),
Die ""Zusätzlichen Vertragsbedingungen für die
Ausführung von Bauleistungen Z-VOB/B"",
Die Baustellenordnung der Covivio Immobilien GmbH in
der jeweils gültigen Fassung.

Mit Erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden in bewohnten Häusern ausgeführt.

Der Auftraggeber (AG) erwartet vom AN tatkräftige
Unterstützung bei den Bemühungen, berechtigten
Mieterwünschen zu entsprechen. Dazu gehören
insbesondere folgende Verpflichtungen:

A3) PREISE

Soweit und sobald Überschreitungen absehbar sind, ist
hierüber der Abteilung Einkauf des AG ein schriftliches
Angebot einzureichen und eine gesonderte Vereinbarung
zu treffen.

In die Einheitspreise sind sämtliche Kosten wie Lohn-,
Material- und Nebenkosten, hierzu zählen auch
erforderliche Hygieneschutzartikel, einzukalkulieren.
Hierzu gehören unter anderem:

Koordination / Terminabsprache(n) mit dem(den)
Mieter(n) / Kundenbetreuer(n) / Bauleiter(n)
Fahrt- und Transportkosten
Tarifliche Zulagen wie beispielsweise
Schmutz-/Staubzulagen, Zulagen für ekelerregende
Arbeiten, etc.,
Abdecken von Einrichtungsgegenständen zum Schutz vor
Beschädigung und Verschmutzung
Besenreine Säuberung der Arbeitsbereiche. Hierzu gehört
auch die Beseitigung von Verunreinigungen des
Treppenhauses und/oder der Hauszuwegungen,
Ausbau und Abtransport sowie die ordnungsgemäße
Entsorgung, einschließlich Kippgebühren, sämtlichen
Bauschutts und schadhafter Teile. Teile, für die sich
der AG eine generelle oder einzelfallbezogene Prüfung
vorbehalten hat, sind bis zu diesem Zeitpunkt,
längstens jedoch für die Dauer von zehn Wochen, vom AN
vorzuhalten und dürfen erst danach entsorgt werden.

Erforderliche Zusatzleistungen, die in den
nachfolgenden Leistungspositionen nicht enthalten sind,
sind als Nachtrag dem zuständigen Bauleiter vor
Ausführung zur Genehmigung aufzugeben. Die Preise für
derartige Zusatzleistungen sind auf der
Kalkulationsbasis des Leistungsverzeichnisses zu
kalkulieren. Diese Positionen sind so ausreichend und
umfassend zu beschreiben, dass sowohl eine
sachlich-fachliche als auch eine kalkulatorische
Nachprüfung durch den Auftraggeber gewährleistet ist.

A4) ABRECHNUNG

Maßgebend für die Abrechnung ist das nach
Fertigstellung der Arbeiten durch den Auftragnehmer zu
erstellende Positionsaufmaß mit der Bestätigung der
Bauleitung, dass die Leistungen durchgeführt wurden.

Der Auftraggeber ist jederzeit berechtigt, ein
gemeinsames Aufmaß zu verlangen.

A5) NACHHALTIGKEIT

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
oder in irgendeiner Form Dritten entgeltlich oder
unentgeltlich zugänglich gemacht werden.

*Hinweis*
B) ALLGEMEINE TECHNISCHE VERTRAGSBEDINGUNGEN
===============================================

B1) ALLGEMEINES

Für Lieferung; Herstellung und Ausführung gelten neben
diesem Leistungsverzeichnis:

Die neuesten DIN-Vorschriften, VDE- und VDI-Richtlinien
Die Vorschriften der zuständigen Behörden (Bauaufsicht,
Gewerbeaufsicht, Brandverhütung, TÜV,
Berufsgenossenschaften und Versorgungsbetriebe, etc.)
Die Bestimmungen der Gerüstbauordnung
Die Festlegungen des jeweiligen Werkstoffherstellers.
Die Werkstoffe müssen den geforderten Bedingungen der
Leistungsbeschreibung entsprechen.

B2) FACHSPEZIFISCHE SACHKUNDENACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist im
Vorfeld mit der Bauleitung abzustimmen.
Baustoffe und Bauteile dürfen nicht in den
Treppenhäusern und/oder auf anderen Verkehrsflächen
gelagert werden.
Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten jeder
Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss  7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

.

### Bereich 1 Dachsanierung

#### Abschnitt 1.1 Gerüstarbeiten

**1.1.5 Allgemeine Baustelleneinrichtung**
Baustelleneinrichtung, für die Durchführung der
gesamten Leistungen, Bauwagen, Miet-WC, Bauzaun,
Baustellenabsicherung, Materialzwischenlager, Gerüste,
Leitern, Hilfstrukturen, Lastenaufzüge, Aufzüge und
Maschinen etc. liefern, vorhalten, erforderlichenfalls
Gebrauchsbefassung, nach Baufortschritt umsetzen und
nach der Beendigung der Baumaßnahme abfahren, für
Transport, An- und Abtransport alle Materialien,
Bauzustände etc. die für die Durchführung der
Instandsetzung erforderlich sind. Alle örtlichen
Gegebenheiten sind vor Abgaben des Angebotes zu
besichtigen und zu prüfen. Es wird keine gesonderte
Vergütung für Transport oder eventuelle Erschwernisse
geben.
Menge: 1,000 psch

*Hinweis*
Die Leistungen des Bieters haben zu erfolgen unter
Beachtung der

aktuellen und einschlägigen Gesetze, - behördlichen
Vorschriften Normen und technischen Regeln (DIN), -
anerkannten Regeln der Technik, -
Unfallverhütungsvorschriften und Vorgaben des
Arbeitsschutzes, - Vorgaben/Anordnungen der
Berufsgenossenschaften und

Bauherrn, Genehmigungen, - Herstellervorschriften,
technische Regeln und
Empfehlungen der Fachverbände.

In VOB/C direkt, der u. a. DIN 4420 für Arbeits- und
Schutzgerüste, oder durch Verweis auf andere Normen
beschriebene Ausführungen gelten als Mindeststandard
wenn in der Ausschreibung oder den Zeichnungen keine
darüber hinausgehenden Anforderungen beschrieben sind.
Die ATV DIN 18451 Gerüstarbeiten gilt für das Auf-, Um-
und Abbauen sowie der Gebrauchsbetrieb von Gerüsten und
Bühnen. Allgemeine Regelungen für Bauarbeiten liegt der
Normenreihe der VOB Teil C, DIN 18299 zugrunde.
Alle konkreten und die erforderliche
Baustelleneinrichtung ist mit dem jeweiligen
Einheitspreis
fasst. Die Gerüstbauarbeitsbedingungen regeln die
beteiligten Gewerke. Die beteiligten Firmen sind
verpflichtet, laufende Probleme in erster Linie
miteinander zu lösen. Über die Ergebnisse werden die
Firmen die Bauüberwachenden unterrichten. Alle
ungelösten Probleme, die eine Entscheidung der
Bauüberwachung verlangen, sind via e-mail bzw.
telefonisch anzumelden und werden kurzfristig
behandelt.

Regel vor Ort geprüft. Die Hinweise in den Allgemeinen
Vorbemerkungen sind zu beachten. Hinweis Plan:
170310-6076-Li-13-19-Gerüst.pdf

**1.1.10 Stahlrohrrahmengerüst LK 3, W06, mit 0,60_m Belag, Seitenschutz und innenliegendem Leitergang, inkl. Auf- und Abbau.**
Stahlrohrrahmengerüst der Lastklasse 3, 2,0_kN/m² als
Leergerüst. Die ca. 0,60_m breite oberste Gerüstlage
ist mit Gerüstbrettern abgedeckt sowie mit dreiteiligem
Seitenschutz versehen. Breitenklasse W 06 aufbauen und
abbauen, einschließlich innenliegendem Leitergang nach
DIN 4420 Teil 1 / DIN EN 12811-1
Menge: 420,000 m2

**1.1.11 Vorhaltung für jede angef. Woche, Stahlrohrrahmengerüst**
Vorhaltung für jede angef. Woche

420_x_8 Wochen
Menge: 3360,000 m2Wo

**1.1.15 Zulage Dachdeckerschutzfang**
Dachdeckerschutzfang im Bereich der obersten Rüstlage,
den Mindestanforderungen der BG entsprechend aus
Fanggitter oder -netzen, inkl. verstärkter Verankerung,
Konsolen etc. als Zulage
Menge: 22,000 lfm

**1.1.20 Belagverbreiterung / Rüstung**
*** Bedarfsposition ohne GB
Menge: 1,000 lfm

**1.1.25 Bauaufzug (min. 200_kg) in Baustelleneinrichtung**
zum An- und Abtransport für die Durchführung der
Sanierungsarbeiten, liefern, fachgerechte Montage und
Befestigung am Gerüst, Vorhalten, Umsetzen nach
Erfordernis.

Hinweise zur Benutzung und Unterhalt: Auf Gerüstbelägen
sowie auf Zugängen, auch auf Arbeitslagen muss
betriebsweise oder gefährliches Material, namentlich
Schutt, Schnee und Eis, entfernt werden.
Menge: 1,000 psch

**1.1.27 Zulage Passantenschutzdach (Durchfahrten / Eingänge)**
ca. 1,50_m vorgebaut, schrägaufsteigend an Rüstung
befestigen, für die Standzeit der Rüstung vorhalten und
wieder abbauen, als Pauschalleistung.
Menge: 2,000 m

**1.1.30 Bautreppe nach DIN EN 12811-1**
für vorgenanntes Arbeitsgerüst mit Zwischenpodesten im
vertikalen Raster von 2,0_m aufbauen, Ausführung
einläufig, aufbauen und abbauen.

L_=_2,50_m; H_=_16,00_m
Menge: 1,000 St

**1.1.40 Vorhaltung für jede angef. Woche, Bautreppe**
Vorhaltung für jede angef. Woche

1_x_8 Wochen
Menge: 8,000 StWo

**1.1.50 Schutzzaun als Fertigbauzaun, versetzbar**
Schutzzaun als Fertigbauzaun, versetzbar aus
Einzelelementen mit verzinktem Stahlrohr und
Vergitterung einschl. Standfüßen, am Bauvorhaben
aufstellen und abbauen.
Menge: 14,000 m

**1.1.60 Vorhaltung für jede angef. Woche, Schutzzaun**
Vorhaltung für jede angef. Woche, Schutzzaun

14_x_8 Wochen
Menge: 112,000 mWo

#### Abschnitt 1.2 Abrissarbeiten

**1.2.10 Dachschüttung 16-32_mm inkl. Grünpflanzen aufnehmen und entsorgen**
Schüttung 16/32_mm vom Dach abtragen, verpacken und
fachgerecht entsorgen. Inkl. Begrünung.

Schichtstärke im Mittel: 5-10_cm
Ca. 6,2_m3
Menge: 65,000 m2

**1.2.20 Abdichtung Flachdach Kunststoffbahn einlagig D 2-3_mm abbrechen v. Hand**
Abbruch der Abdichtung an Flachdach, Kunststoffbahn,
einlagig, Bahnen-dicke über 2 bis 3_mm, verklebt, im
Rahmen
einer Totalabbruchmaßnahme,
Abbruch von Hand/mit handgeführten Kleingeräten,
aufgenommene Stoffe sammeln, auf LKW des AN laden,
inkl. Entsorgung.
Menge: 65,000 m2

**1.2.21 PS-Hartschaum abbrechen 0,3_kN/m3 D 14_cm v._Hand**
Abbruch der Dämmung, Dämmschicht aus
Polystyrol-Hartschaum, als Platte, verklebt, im Rahmen
einer
Totalabbruchmaßnahme, Wichte des Abbruchstoffes DIN EN
1991-1-1 0,3_kN/m3,
Abbruchdicke 14_cm, Ausführung innerhalb des Bauwerks,
Abbruch von Hand/mit handgeführten Kleingeräten,
aufgenommene Stoffe sammeln, auf LKW des AN laden und
entsorgen.
Menge: 65,000 m2

**1.2.30 Demontage und Entsorgen der Dachabläufe**
Menge: 1,000 St

**1.2.40 PVC-Stranglüfter demontieren und entsorgen**
Menge: 1,000 St

**1.2.50 Dachrand demontieren und entsorgen**
Dachrand demontieren und entsorgen.
Menge: 1,000 m

**1.2.60 Verkleidung zur Dachterrasse aus Zinkblech demontieren und entsorgen**
*** Bedarfsposition ohne GB
Verkleidung aus Zinkblech demontieren und entsorgen.
Menge: 5,400 m

**1.2.70 Dachanschluß / Wandanschluß demontieren und entsorgen**
Aufkantung ca. 365_cm mit Schiene.
Menge: 7,500 lfm

**1.2.80 Terrassentür und Trittblech demontieren**
Menge: 1,000 St

**1.2.90 Dampfsperre-Bitumen abstoßen und entsorgen**
Menge: 65,000 m2

#### Abschnitt 1.3 Dachdeckerarbeiten

**1.3.10 Betondecke reinigen**
Betondecke von Verschmutzungen reinigen
Menge: 65,000 m2

**1.3.20 Ausspachtel von Vertiefungen in der Betondecke**
Unebenheiten in der Betondecke ausspachteln /
spachteln.

Spachtelmasse: Betongebunden, frostsicher
inkl. notwendiger Vorgrundierungen.
i_M_10_mm
Menge: 5,000 m2

**1.3.30 Betondecke grundieren und Aufkantung Voranstrich Bauder Burkolit V**
auf geeignetem Untergrund
Kaltverarbeitbarer Bitumenvoranstrich auf
Lösungsmittelbasis auf den gereinigten Untergrund
einschließlich aller An- und Abschlüsse streichen oder
spritzen und durchtrocknen lassen.
Verbrauch: ca. 0,3_kg/m²
Menge: 80,000 m2

**1.3.40 Dampfsperre BauderFLEX DNA inkl. Aufkantung Dampfsperre BauderFLEX DNA**
vollflächig verschweißt als Behelfsabdichtung

Elastomerbitumen-Schweißbahn als Dampfsperrbahn nach
DIN EN 13_970.
Leistungs- und Funktionsanforderungen:
  Dicke ca. 4_mm
  oberseitig: feinkörnig, schwarz mit Nahtstreifen
  unterseitig: folienkaschiert
  offene Liegezeit bzw. UV-stabil: 6 Monate
  Trägermaterial: Kombinationsträger PET/Alu/PET +
Glasvlies
  Durchtrittsicher
  Maximale Zugkraft nach DIN 12311-1:
l: ≥_650_N/50_mm, q: ≥_500_N/50_mm,
Dehnung nach DIN 12311-1: l + q: ≥_3_%
  Diffusionswiderstand (Sd-Wert) nach DIN EN 1931:
>_1500_m
  Kältebiegeverhalten nach DIN EN 1109: <_-30_°C
  Wärmestandfestigkeit nach DIN EN 1110: >_+110_°C
  Widerstand gegen stoßartige Belastung nach DIN EN
12691: >_300_mm Verfahren B
  kurzfristige Behelfsabdichtung
entsprechend den gem. Herstellervorgaben und DIN
geforderten Werten.
Bahnenlage vollflächig verschweißen. Längsnaht- und
Kopstoßüberdeckungen ca. 8_cm breit fachgerecht
verschweißen. Stöße versetzt anordnen. Im Bereich von
An- und Abschlüssen sowie Dachdurchdringungen ist die
Bahn luftdicht anzuschließen.
Menge: 80,000 m2

**1.3.50 Rohrdurchführung mit WD BauderTEC DAB**
Dampfsperre am Rohrkörper manschettenartig anformen,
Wärmedämmplatte sauber ausschneiden und anpassen.
Dachabdichtung an vorhandene Rohrdurchführung
heranführen und mit BauderTEC DAB, kalt selbstklebend
mit hochelastischem Spezialträger, liefern und
zuschneiden.
Zuschnitt Ummantelung:
3,14 x DN + 80 mm x Anschlusshöhe + 80 mm,
Zuschnitt Manschette:
Rohrdurchmesser + 300 mm,
beaufs aufstoßen, miteinander und mit der 1. Lage
verschweißen/verkleben.
Die Überlappung muss ebenso wie oben beschrieben
ausgeführt werden und zusätzlich mit einer Ummantelung
aus der in der Vorpos. beschriebenen Oberlage versehen
werden.
Oberer Anschluss mit V2A-Rohrschelle und
dauerelastischer Versiegelung, liefern und fachgerecht
herstellen.

Rohrdurchmesser: o 125 mm
Menge: 1,000 St

**1.3.60 Gefälledämmung BauderPIR T**
Polyurethan-Hartschaumplatten mit Gefälle,
nach DIN EN 13165, für genutzte und nicht genutzte
Dachflächen.

Leistungs- und Funktionsanforderungen:
- Anwendungsstyp nach 4108-10: DAA dh, hohe
Druckbelastbarkeit
- Deckschichten: unkaschiert
- Wärmeleitfähigkeit nach
DIN 4108-4: WLS 025-027
Dicke < 80 mm: _ = 0,027 W/(mK)
Dicke >= 80 mm: _ = 0,026 W/(mK)
Dicke >= 120 mm: _ = 0,025 W/(mK)
- Brandverhalten nach DIN EN 13501-1: Klasse E
nicht brennend abtropfend, nicht glimmend
- klassifiziert nach DIN 18234-2
- Zugfestigkeit senkrecht zur Plattenebene
nach DIN EN 1607: > 100 kPa
- Umweltproduktdeklaration EPD nach ISO 14025
- Wasseraufnahme nach DIN EN 12087: < 3 Vol. %
- kurzfristig temperaturbeständig bis +250 °C
- nicht kapillaraktiv
- formaldehydfrei
- biologisch und bauökologisch unbedenklich
- geruchsneutral
- resistent gegen Schimmel und Verrottung
- PIR-stabilisiert mit PIR Index > 250
(extern hohe Dimensionsstabilität)
- widerstandsfähig gegen statische und
dynamische Lasten
- nicht schmelzend und dauerhaft formbeständig bei
hoher Wärmeeinwirkung
- Plattenformat: 800 x 1200 mm
- lieferbar und auf dem Untergrund nach geprüftem
Gefälleplan mit Bauder Schaumkleber streifenweise
windsogsicher nach DIN EN 1991-1-4 verkleben.
Platten versetzt anordnen und dicht stoßen.
Menge: 65,000 m2

**1.3.70 Als Zulage: Anschluss Brandwand / Terrassenübergang**
*** Bedarfsposition ohne GB
Wärmedämmung in nicht brennbar,
Dämmstoffe aus Steinwolle nichtbrennbar, Euroklasse A1
nach DIN EN 13501-1 bzw. Baustoffklasse A1 nach DIN
4102-1. Mit einem Schmelzpunkt von über 1.000_°C eignen
sie sich für den Einsatz in klassifizierten
Brandschutzkonstruktionen.
Als Brandriegel zur Brandwand für den dem Einsatz als
Dachdämmung.
Breite in der Dachfläche 1,20_m links und rechts neben
der Brandschutzwand.
Menge: 5,300 m2

**1.3.80 Erste Lage der Abdichtung BauderTHERM UL 50 streifenweise verschweißt**
Elastomerbitumen-Schnellschweißbahn als untere Lage
nach DIN EN 13707,
mit dimensionsstabiler Kombinationsträgereinlage und
thermisch schnell aktivierbarem Spezialbitumenstreifen
an der Bahnenunterseite zur Ausbildung einer
funktionalen Dampfdruckausgleichsschicht.

Leistungs- und Funktionsanforderungen:
- Anwendungskennzeichen nach
DIN SPEC 20000-201: DU/E1 PYE KTP S4
DIN SPEC 20000-202: PYE KTP S4
- Dicke: ca. 4,2 mm
- oberseitig: vlieskaschiert, Sand
- unterseitig: folienschichtkaschiert, THERM-Streifen
- Dampfdruckausgleichsschicht
- Trägereinlage: Polyestergewebe mit Glasvlies
- Maximale Zugkraft nach DIN 12311-1:
l + q > 1.000 N/50 mm
- Kaltbiegeverhalten nach DIN EN 1109: < -30 °C
- Wärmestandfestigkeit nach DIN EN 1110: > +100 °C
- Verhalten bei Brand von außen, im System geprüft
nach DIN CEN/TS 1187 und eingestuft in BROOF(t1)
- Liefern und gem. Herstellervorgaben auf den
Untergrund fachgerecht verschweißen. Längsnaht und
Kopfstoßüberdeckung, mind. 8 cm breit fachgerecht
verschweißen.
- Stöße versetzt anordnen.
Menge: 80,000 m2

**1.3.90 Oberlage der Abdichtung BauderKARAT Air+ vollflächig verschweißt**
Top-Polymerbitumen-Schweißbahn als obere Lage nach DIN
EN 13707, mit einer mechanisch hochbelastbaren und
dimensionsstabilen Kombinationsträgereinlage in
Verbindung mit hochwertigen Bitumenrezepturen,
oberseitig APP-Bitumen für extrem gute
Wärmestandfestigkeit und unterseitig SBS-Bitumen für
beste Verschweißbarkeit.

Leistungs- und Funktionsanforderungen:
- Anwendungskennzeichen nach
DIN SPEC 20000-201: DO / E1 PYE KTP 300 S5
DIN SPEC 20000-202: BA PYE KTP 300 S5
- Dicke: ca. 5,2 mm
- oberseitig: beschiefert weiß/grau
- unterseitig: folienschichtkaschiert
- Trägereinlage: Polyesterverbund (KTP) 300 g/m²
- Maximale Zugkraft nach DIN 12311-1:
l + q > 1450 N/50 mm
- Dehnung nach DIN 12311-1: l + q > 23 %
- Maßhaltigkeit nach DIN EN 1107: < 0,1 %
- Kaltbiegeverhalten nach DIN EN 1109:
oben < -25 °C, unten < -40 °C
- Wärmestandfestigkeit nach DIN EN 1110:
oben > +150 °C, unten > +120 °C
- Widerstand gegen Stoßartige Belastung nach
DIN EN 12691: >= 2000 mm Verfahren B
- Fremdüberwachung der Qualität bei der Herstellung
durch TÜV SÜD
- Verhalten bei Brand von außen, im System geprüft
nach DIN CEN/TS 1187 und eingestuft in BROOF(t1)
- Photokatalytischer Abbau von Stickoxiden
nach ISO 22197-1 min. 4 mg / (m² * h) bei freier
Bewertung und min. 2 % Dachneigung
- liefern und auf dem fachgerecht vorbereiteten
Untergrund vollflächig verschweißen. Längsnähte und
Kopfstöße mindestens 10 cm breit fachgerecht
verschweißen.
- Platten versetzt anordnen und dicht stoßen.
Menge: 80,000 m2

**1.3.100 Oberlage der Abdichtung BauderSMARAGD Vollflächig verschweißt**
*** Bedarfsposition ohne GB
Top-Polymerbitumen-Schweißbahn mit integriertem
Wurzelschutz als obere Lage nach DIN EN 13707, mit
einer mechanisch hochbelastbaren und dimensionsstabilen
Kombinationsträgereinlage in Verbindung mit
hochwertigen Bitumenrezepturen, oberseitig
APP-Bitumen für extrem gute Wärmestandfestigkeit und
unterseitig SBS-Bitumen für beste Verschweißbarkeit.

Leistungs- und Funktionsanforderungen:
- Anwendungskennzeichen nach
DIN SPEC 20000-201: DO / E1 PYE KTP 300 S5
DIN SPEC 20000-202: BA PYE KTP 300 S5
- Dicke ca. 5,2 mm
- oberseitig: beschiefert, grünweiß
- unterseitig: folienschichtkaschiert
- Trägereinlage: Polyesterverbund (KTP) 300 g/m²
- Maximale Zugkraft nach DIN 12311-1:
l + q > 1450 N/50 mm
- Dehnung nach DIN 12311-1: l + q > 23 %
- Maßhaltigkeit nach DIN EN 1107: < 0,1 %
- Kaltbiegeverhalten nach DIN EN 1109:
oben < -25 °C,
unten < -40 °C
- Wärmestandfestigkeit nach DIN EN 1110:
oben > +150 °C
unten > +120 °C
- Fremdüberwachung der Qualität bei der Herstellung
durch TÜV SÜD
- Verhalten bei Brand von außen, im System geprüft
nach DIN CEN/TS 1187 und eingestuft in BROOF(t1)
- wurzelresistent nach FLL-Richtlinie, einschließlich
rhizomfördernder Quecke.
- liefern und gem. Herstellervorgaben auf den
Untergrund
fachgerecht vollflächig verschweißen. Längsnähte und
Kopfstöße überdecken, mind. 8 cm breit fachgerecht
verschweißen. Stöße versetzt anordnen.
Menge: 80,000 m2

**1.3.110 Dachrand Attika, gedämmt, waagerecht Maueraufkantung (B_K_DAT_03)**
Detail wie nachfolgend beschrieben ausführen,
einschließlich Lieferung aller erforderlichen
Materialien:
- Bitumenvoranstrich im Detailbereich fachgerecht
aufbringen.
- Dampfsperre hoch- bis Außenkante Attika führen und
vollflächig aufschweißen / aufkleben.
- Dämmplatte BauderPIR M / MF als Zuschnitt auf die
horizontale Attikafläche verlegen.
Plattendicke: 100 mm
- Holzwerkstoffplatte zur Anwendung im Außenbereich
nach DIN EN 13986, als Zuschnitt einseitig gefast, auf
der Attika mit beidseitigem Überstand verlegen und
windsogsicher nach DIN EN 1991-1-4 mechanisch durch die
Dämmung befestigen.
Plattendicke: 22 mm
- Trennlage BauderFLEX TA 600 als Zuschnitt auf der
Holzwerkstoffplatte verlegen und windsogsicher
befestigen.
- Dämmplatte BauderPIR M / MF als Zuschnitt an der
Attikainnenseite fachgerecht fixieren.
Plattendicke: 100 mm
- BauderPIR Keil im Eckbereich vor der Aufkantung
verlegen.
- Abdichtungsbahnen der Vorpositionen als Zuschnitt im
Lagenrückversatz mit jeweils 10 cm Überdeckung
fachgerecht verlegen. Den Zuschnitt hoch- und weiter
bis zur Außenkante Attika führen und aufschweißen /
aufkleben. Die Oberlage ist bis Unterkante
Holzwerkstoffplatte herunterzuführen und mit geeignetem
Befestiger zu fixieren. Die erste Lage zwischen den
Lagen der Flächenabdichtung einbinden.

Attikahöhe: 60 cm
Attikabreite: 50 cm
Menge: 19,000 m

**1.3.120 Grundierung Aufkantung / Attika**
Menge: 19,000 m

**1.3.130 Abdichtung von Holzkonstruktion**
Menge: 19,000 m

**1.3.140 Als Zulage, Wandanschluss fachgerecht herstellen**
Aufkantung: 35_cm
Als fertige Leistung inkl. Kappleiste mit Dichtschnur
Menge: 14,000 m

**1.3.150 Dichtfuge fachgerecht herstellen**
Anschlüsse und Aufkantungen zusätzlich mit Dichtstoff
abdichten
Menge: 25,000 m

**1.3.160 Ausführung Brandschutzwand Brandschutzwand, gedämmt, waagerecht Maueraufkantung (B_K_DAT_03)**
*** Bedarfsposition ohne GB
Detail wie nachfolgend beschrieben ausführen,
einschließlich Lieferung aller erforderlichen
Materialien:
- Bitumenvoranstrich im Detailbereich fachgerecht
aufbringen.
- Dampfsperre hoch- bis Außenkante Attika führen und
vollflächig aufschweißen / aufkleben.
- Dämmplatte Rockwool als Zuschnitt auf die horizontale
Attikafläche verlegen.
Plattendicke: 100 mm
- Dämmplatte Rockwool als Zuschnitt an den Seiten
fachgerecht fixieren.
Plattendicke: 100 mm
- Dämmeckel im Eckbereich vor der Aufkantung verlegen.
- Abdichtungsbahnen der Vorpositionen als Zuschnitt im
Lagenrückversatz mit jeweils 10_cm Überdeckung
fachgerecht verlegen. Die Zuschnitte hoch- und weiter
bis Außenkante führen und aufschweißen / aufkleben. Die
erste Lage zwischen den Lagen der Flächenabdichtung
einbinden.

Höhe: 60_cm
Breite: 50_cm
Menge: 5,300 m

**1.3.170 Dachentwässerung Gully**
Dachgully
aus Polyurethan, nach DIN EN 1253, wärmegedämmt
DN 80, für Freispiegelentwässerung
mit eingeschweißter Wunsch-Anschluss-Manschette passend
zur Dachabdichtung, inkl. Kiesfang liefern und
fachgerecht einbauen.

Ausführung: .
Manschette aus: .
Gew. Nennweite: DN .
Fabrikat: .
Menge: 1,000 St

**1.3.180 Dachentwässerung Aufstockelement**
Aufstockelement
aus Polyurethan, nach DIN EN 1253, für Dämmstoffstärken
von 50_-_220_mm, wärmegedämmt, mit eingeschweißter
Wunsch-Anschlussmanschette (495_x_495_mm) passend zur
Dachabdichtung, mit Fixierung zur zusätzlichen
Sicherung der Anschluss-Manschette, zur Aufnahme des
Kiesfanges liefern und fachgerecht einbauen.

Manschette aus: .
Menge: 1,000 St

**1.3.190 Dunstrohr / Sanitärentlüfter**
zwei-teilig, liefern, montieren und fachgerecht
eindichten.

Fabrikat und Type: .
DN: 125...
Menge: 1,000 St

#### Abschnitt 1.4 Dachklempnerarbeiten

**1.4.10 Attikaabdeckung mit Klemmprofil und Übergangsanschlüssen / ALU**
Mauerabdeckung aus Alu d = 1,5 mm, 6-fach gekantet mit
Unterkonstruktion sowie Dichtprofile liefern und
montieren.
Menge: 19,000 m

**1.4.20 Zulage für Vorpos. Innen und Außenecken**
Menge: 6,000 St

**1.4.30 Brandwandabdeckung / Mauerabdeckung Alu 1,5 mm**
*** Bedarfsposition ohne GB
Brandwandabdeckung / Mauerabdeckung aus Alu d_=_1,5 mm
mit Unterkonstruktion liefern und fachgerecht
montieren.
Anschluss zur Attikaabdeckung herstellen.
Menge: 5,300 m

**1.4.40 Trittblech Alu-geriffelt, 500 mm / 3xKant liefern und montieren**
Menge: 1,000 St

**1.4.50 Notüberlauf Loro X 50 mm mit Dämmmanschette liefern und montieren**
Notüberlauf Loro-X 50 mm durch die Attika mit
Dämmmanschette liefern und montieren, inkl. Bohrung
Menge: 1,000 St

#### Abschnitt 1.5 Sonstiges

**1.5.10 Absturzsicherung ABS liefern und montieren**
Absturzsicherung ABS-SR-B-400 liefern und fachgerecht,
im System, montieren.
Menge: 4,000 St

**1.5.20 Abnahme der Absturzsicherung**
Montagedokumentation der Anschlagpunkte nach Vorgaben
des Herstellers erstellen und durch einen Sachkundigen
die Abnahme der Anschlagpunkte durchführen.
Menge: 1,000 psch

**1.5.30 Leitungsschacht aus KS-Ziegel abbrechen**
Leitungsschacht im DG im oberen Bereich abbrechen und
Schutt entsorgen.

Material: KS 7 cm
Von der Decke ab: ca. 50 cm umlaufend
Breite: 1,00 m
Tiefe: 40 cm
Menge: 1,000 psch

**1.5.40 Fachgerechten Anschluss des Dachablaufes und Lüfter herstellen an Nach Schachtabbruch**
Menge: 1,000 psch

**1.5.50 Schacht mit Trockenbauplatten wieder fachgerecht verschließen**
Schacht mit Trockenbauplatten Fermacell fachgerecht
verschließen inkl. Unterkonstruktion.
Spachteln der Fläche.
Menge: 1,000 psch

#### Abschnitt 1.6 Stundenlohnarbeiten

**1.6.10 Vorarbeiter, Stundenlohnarbeiten**
Lohnstunde eines Dachdeckermeister
zum Nachweis für nicht im
Leistungsverzeichnis beschriebene Arbeiten auf
ausdrückliche Anweisung der
Bauleitung
oder Bauherrschaft.
Menge: 10,000 Std

**1.6.20 Facharbeiter, Stundenlohnarbeiten**
Lohnstunde eines Dachdecker-Facharbeiter
zum Nachweis für nicht im
Leistungsverzeichnis beschriebene Arbeiten auf
ausdrückliche Anweisung der
Bauleitung oder Bauherrschaft.
Menge: 10,000 Std

**1.6.30 Helfer, Stundenlohnarbeiten**
Lohnstunde eines Dachdeckerhelfer
zum Nachweis für nicht im
Leistungsverzeichnis beschriebene Arbeiten auf
ausdrückliche Anweisung der
Bauleitung
oder Bauherrschaft.
Menge: 10,000 Std

USt %: 19,00
